# Gelosia de lâminas de placa laminada compacta de alta pressão (HPL), sistema "FUNDERMAX"

- Propriedade do ficheiro: CYPE INGENIEROS, S.A.
- Formato: FIEBDC-3/2002
- Moeda: EUR
- Custos indirectos: 3.00 %
- IVA: 23.00 %

## L Vãos

### LS Protecções solares

#### LSZ Gelosias

**LSZ055** m² Gelosia de lâminas de placa laminada compacta de alta pressão (HPL), sistema "FUNDERMAX".
Gelosia fixa com lâminas orientáveis realizadas com placa laminada compacta de alta pressão (HPL) Max Exterior "FUNDERMAX", de 10 mm de espessura, 1200 mm de largura máxima, textura acetinada: NT e acabamento Colour cor a escolher, colocada sobre substrutura composta por elementos de alumínio, eixos de rotação de aço inoxidável e aro de perfis tubulares lacados. Inclusive barras para fixação através de aparafusamento em alvenaria com buchas de nylon e parafusos de aço.
Inclui: Marcação. Nivelamento. Resolução das uniões da subestrutura aos paramentos. Montagem de elementos complementares.
Critério de medição de projecto: Superfície medida segundo documentação gráfica de Projecto, descontando as aberturas de superfície maior de 3 m².
Critério de medição de obra: Medir-se-á a superfície realmente executada segundo especificações de Projecto, descontando as aberturas de superfície maior de 3 m².

| Código | Un | Descrição | Rendimento | Preço | Importância |
|---|---|---|---|---|---|
| mt26aaa033a | Ud | Ancoragem mecânica com bucha de nylon e parafuso de aço galvanizado, de cabeça escareada. (material) | 4.000 | 0.29 | 1.16 |
| mt12fmx200oaa1 | m² | Gelosia fixa de lâminas orientáveis, realizada com placa laminada compacta de alta pressão (HPL) Max Exterior "FUNDERMAX", de 10 mm de espessura, acabamento Colour, cor a escolher, textura acetinada: NT, à base de resinas termoendurecíveis acrílicas de poliuretano, reforçada de forma homogénea com fibras de madeira certificada FSC ou PEFC, com superfície decorativa não melamínica e propriedades anti-graffiti durante toda a sua vida útil, tipo EDF segundo EN 438-2, com resistência aos raios ultravioleta não inferior a 4-5 ao comparar com a escala de cinzentos segundo NP EN 20105-A02. (material) | 1.000 | 243.71 | 243.71 |
| mq06hor010 | h | Betoneira eléctrica com uma capacidade de amassadura de 160 l. (equipamento) | 0.006 | 3.45 | 0.02 |
| op00ato010 |  | Aparafusadora. | 1.000 | 0.00 | 0.00 |
| mo018 | h | Oficial de 1ª serralheiro. (mão de obra) | 0.414 | 22.98 | 9.51 |
| mo059 | h | Ajudante de serralheiro. (mão de obra) | 0.414 | 22.20 | 9.19 |
| % | % | Custos directos complementares | 2 % | 263.59 | 5.27 |
|  |  | Custos directos |  |  | 268.86 |
